# Umbau Rathaus Meitingen
Angebotsaufforderung (GAEB DA XML 3.2, DA83)
Projekt: 0606
Währung: EUR
Bieterkommentare zugelassen: ja
Nebenangebote zugelassen: ja
Erstellt mit: GXML Toolbox V3.3 R20230829, iTWO_64 V25.0.558, 20.02.2026

## Zusätzliche Technische Vertragsbedingungen
Zusätzliche Technische Vertragsbedingungen

Allgemein:

Für die Ausführung sind die
DIN 18 336 - Abdichtungsarbeiten
DIN 18 353 - Estricharbeiten

maßgebend sowie für die Bearbeitung und Ausführung aller Merkblätter und Richtlinien in der zurzeit gültigen Fassung, soweit im Folgenden und/oder in der Leistungsbeschreibung nichts anderes erwähnt ist.

Allgemeine Ausführungshinweise:

Bei witterungsbedingten Arbeitsunterbrechungen sind die bis dahin erbrachten Leistungen gegen Wind-, Regen- und Frostschäden zu sichern.

Die Herstellung der Abdichtung und der verschiedenen An- und Abschlussdetails darf nur mit den aufeinander abgestimmten, bauaufsichtlich zugelassenen Baustoffen und Verfahren eines Systemherstellers erfolgen.

Alle zur Verwendung kommenden Bauteile und Stoffe sowie sämtliche Befestigungsmittel etc. bedürfen der bauaufsichtlichen Zulassung. Falls für die angebotenen Konstruktionen keine allgemeine amtliche Zulassung vorhanden ist, so gehört es zu den Aufgaben des AN, Einzelzulassungen unter Beachtung der Auflagen, ggf. durch zusätzliche Prüfungen, zu bewirken. Das gilt entsprechend für dazu erforderliche Gutachten und Prüfversuche. Die Kosten für die Genehmigungsfähigkeit sind einzukalkulieren.

Abmaße und Bauwerkstoleranzen nach DIN 18202, Ebenheitstoleranzen für Flächen von Böden Tabelle 3, Zeile 3 der Tabelle.

Der AN hat die Estrichqualität durch einen Güteschutznachweis entsprechend RAL-RG-818 nachzuweisen und ein entsprechendes Qualitätshandbuch zu führen.

Die Druckfestigkeit muss mindestens entsprechend den in DIN 1055 geforderten Verkehrslasten sowie eine für den Belag und den Verwendungszweck ausreichende Oberflächenfestigkeit ausweisen.

Der Auftragnehmer hat für seine Leistungen den Untergrund auf Tragfähigkeit und Eignung zu prüfen. Er hat den Auftraggeber Bedenken gegen die vorgegebene Art der Ausführung unverzüglich schriftlich mitzuteilen, wenn diese der Beschaffenheit des Untergrundes nicht entspricht. Unter diesen Voraussetzungen sind Bedenken geltend zu machen, insbesondere bei größeren Unebenheiten, Spannungs- und Setzrissen, sowie nichttragfähigen Flächen.

Polystyrol-Hartschaumplatten müssen zur Vermeidung von Schwindfugen ausreichend abgelagert sein. Der Nachweis über das Herstellungsdatum kann vom AG verlangt werden.
Dämmschichten sind dicht gestoßen und mit versetzten Stößen in der ganzen Fläche lückenlos zu verlegen. Bei entsprechender Dämmschichtdicke ist eine Verlegung in zwei Lagen mit versetzten Fugen einer einlagigen Verlegung vorzuziehen. Dämmschichten müssen grundsätzlich vollflächig auf der Unterkonstruktion aufliegen. Hohlstellen sind durch geeignete Maßnahmen vorher zu beseitigen.

Abgedichtete Untergrundflächen dürfen nicht beschädigt werden.

In der Fuge zwischen Wand und schwimmendem Estrich darf sich keine Schallbrücke bilden.

Bei Rohrdurchführungen u.ä. darf der schwimmende Estrich im Durchmesser nur bis 10 mm größer als die Durchführung selber ausgespart werden; eine Schallbrücke darf dabei nicht entstehen.

Ablaufrohre, Abflussrohre, Standkonsolen und Rohrleitungen aller Art dürfen keine Verbindung mit dem Estrich haben und sind solide mit Dämmstreifen zu ummanteln oder bei liegenden Leitungen entsprechend fachkundig abzudecken.

Die Estrichoberfläche muss nach Freigabe der Begehbarkeit so widerstandsfähig sein, dass sie den normal üblichen Handwerkerverkehr ohne Schaden bis zur Verlegung des Oberbodens aufnehmen kann bzw. Abgedeckt werden.

Estriche sind gegen zu schnelles Austrocknen mittels Folie abzudecken. Entstandene Risse sind aufzuschneiden, zu verdübeln und zu verharzen.

Die Anordnung notwendiger Schwindfugen ist vor jedem Arbeitsabschnitt mit der Bauleitung des Auftraggebers ausdrücklich abzustimmen.

Im Bereich von Estrichtransportwegen wie Flure o.ä. Ist die Dämmung erst kurz vor Estricheinbau zu verlegen, um Schäden am Dämmmaterial durch Transportbewegungen auszuschließen.

Bei schwimmendem Fließestrich ist die Abdeckung der Trittschalldämmung und der Randstreifen als anmachwasserdichte Folienwanne auszuführen. Die Trennlage ist so zu verlegen, dass die Bahnen quer zur Fliesenrichtung liegen und die Verlegrichtung entgegengesetzt zur Fliesrichtung verläuft. Die Überlappungen sind thermisch zu verschweißen.

Die fertige Oberfläche der Leistung des Auftragnehmers muss in einem Zustand sein, der keiner "Besonderen Leistungen" (VOB Teil C) des bauseits mit den Bodenbelägen beauftragten Folgeunternehmers mehr bedarf.

Der Randstreifen darf höchstens 3 cm über die fertige Estrichoberfläche überstehen, damit die folgenden Wandbeschichtungsarbeiten nicht behindert werden.

Die mit frisch ausgeführtem Estrich fertiggestellten Räume sind abzusperren.

Umweltverträglichkeit:

Bei Verwendung von Erzeugnissen aus Mineralfasern dürfen nur solche eingesetzt werden, die gemäß Technischer Regeln für Gefahrstoffe (TRGS) 905 entweder einen Kanzerogenitätsindex (Ki) von mindestens 40 oder eine Halbwertzeit der Biobeständigkeit von höchstens 40 Tagen aufweisen. Dies muss aus dem Kennzeichnungsetikett eindeutig hervorgehen und ist dem Auftraggeber zur Vorlage bei der Bauaufsichtsbehörde schriftlich zu bestätigen.

Bei Verwendung von Erzeugnissen auf Basis von Polystyrol (insbesondere expandiertes Polystyrol EPS und extrudiertes Polystyrol XPS) dürfen nur solche eingesetzt werden, die frei vom Flammschutzmittel HBCD (Hexabromcyclododecan) sind bzw. gemäß Anhang IV der POP-Verordnung ((EG) Nr. 850/2004) als nicht-POP-haltig (persistente organische Schadstoffe) eingestuft werden, wenn der Grenzwert von 1.000 mg/kg nicht überschritten wird.

Für Wärmedämmungen aus Polystyrol dürfen nur umweltschonende, ohne Verwendung von FCKW/HFCKW hergestellte Materialien verwendet werden.

Für die verwendeten Materialien und Bauteile sind Nachweise, Zulassungen oder Prüfbescheide vorzulegen, die belegen, dass die verwendeten Baustoffe den Anforderungen entsprechen. Dies betrifft die verwendeten Baustoffe wie, z.B. Klebstoffe, Mörtel, die einzubauenden Profile, dauerelastisches Verfugungsmaterial etc.

Kostenabgrenzung:

Mit den Preisen ist die komplette Leistung in funktionsfähiger Ausführung abgegolten, Mit den Preisen ist die komplette Leistung in funktionsfähiger Ausführung abgegolten, falls in den ZTV oder den Leistungsbeschreibungen nichts anderes zum Ausdruck kommt. Die anzubietenden Preise erhalten alle erforderlichen Nebenleistungen für Anschlüsse, Befestigungen, Verbindungen, Verankerungen und dergleichen, Lieferung der Materialien und Hilfsmaterialien, Gestellung und Vorhaltung von Geräten, Maschinen etc. Und die Kosten für den Energieverbrauch. Das gilt auch für Vermessungsleistungen, soweit sie der Auftragnehmer zur Durchführung seiner Leistungen zu erbringen hat.

Sofern keine gesonderten Positionen ausgeschrieben sind, sind die Kosten für die nicht vom Auftraggeber gestellte Baustelleneinrichtung in die Preise einzurechnen. Für den Verschluss von Lager- und Arbeitsplätzen sowie evtl. bereitgestellter Räume hat der Auftragnehmer selbst zu sorgen. Dies gilt auch für das Herstellen, Unterhalten, Vorhalten und Beseitigen von Baubeleuchtung, Lager- und Vormontageplätzen sowie der Maßnahmen für Umwelt- und Gewässerschutz. Der ursprüngliche Zustand der Baustelleneinrichtungsflächen ist nach dem Räumen der Baustelleneinrichtung wiederherzustellen (Nebenleistung).

Eigenes Restmaterial, Verschnitt, Verpackungsmaterial u. dergl. ist vom Auftragnehmer kostenlos zu beseitigen. Die einschlägigen Vorschriften über die Entsorgung von Sondermüll sind streng einzuhalten.

Soweit in der Ausschreibung und dem Leistungsverzeichnis nichts anderes vorgesehen ist, gilt in Ergänzung der DIN-Vorschriften, dass das Rohbau-Aufmaß zur Anfertigung der Auftragnehmer-Konstruktionszeichnungen vom Auftragnehmer durchzuführen ist und mit den Einheitspreisen abgegolten ist.

## 23-025 Estricharbeiten
Datum: 20.02.2026

### Bereich 25 Estricharbeiten

#### Abschnitt 25.1 Baustelleneinrichtung

**25.1.10 Baustelle einrichten, vorhalten, beräumen**
*** Pauschalposition
Baustelleneinrichtung für sämtliche Leistungen, die der AN für eigene Belange zur ordnungsgemäßen und termingerechten Ausführung der Leistungen benötigt wie:

- sämtliche für die Erbringung der Leistungen erforderliche Groß- und Kleingeräte, Werkzeuge, Hebezeuge und sonstige Betriebsmittel. (Baus. Kran des AN Zimmerer-/Klempnerarbeiten kann in Abstimmung mitbenutzt werden)
- Die für die eigenen Arbeiten nötigen Schutzmaßnahmen
- Witterungsbedingte Sonderleistungen innerhalb der vertraglichen Ausführungsfrist, die eventuell zur termingerechten Ausführung der nachgenannter Leistungen notwendig werden, sind im Risikobereich des AN und werden nicht vergütet.

Bauseitige Leistungen:
- Baustellen-WCs werden zur Verfügung gestellt.
- Bauwasser und Baustrom werden zur Verfügung gestellt und anteilig gemäß Vertragsbedingungen verrechnet.

Diese Position gilt einschließlich aller Nebenleistungen auf die Baustelle liefern, bereitstellen, betriebsfertig aufstellen (inkl. Unterbau auf gewachsenen Boden, teilweise bestehendem Pflasterbelag), einrichten, über die eigene vertraglich festgelegte Bauzeit vorhalten und beräumen.
Diese Position gilt als Pauschale (1 Stück) soweit nicht für bestimmte Leistungen eine gesonderte Position im Leistungsverzeichnis enthalten ist.

Das Baugrundstück hat begrenzte Lagerflächen. Nutzbare BE-Fläche wird von Objektüberwachung zugewiesen.
Menge: 1,000 psch

#### Abschnitt 25.2 Bestandsdokumentation

**25.2.10 Erstellung und Übergabe Bestandsdokumentation**
*** Pauschalposition
Nach Fertigstellung der Baumaßnahme ist eine Bestandsdokumentation zu erstellen. Diese umfasst alle nachfolgend aufgeführten Punkte:
- Bautagebuch
- Fachunternehmererklärung / Konformitätserklärung / Übereinstimmungserklärungen / Verwendbarkeitsnachweis
- Reinigungs-/Wartungs- und Pflegehinweise
- Herstellernachweise / Systembeschreibungen / Produktdatenblätter / Sicherheitsdatenblätter
- Prüfzeugnisse / Zulassungsbescheide
- Vollständige Liste der verwendeten Werkstoffe bzw. Materialien inkl. der genauen Herstellerbezeichnung
- Bedienungsanleitungen
- Werk- und Detailplanung: Bestandspläne

Die Unterlagen sind 1-fach in je einem DIN-A-4-Ordner und 1-fach auf digitalem Datenträger der Bauleitung zu übergeben.
Menge: 1,000 psch

#### Abschnitt 25.3 Vorbereitende Maßnahmen

**25.3.10 Höhenlage überprüfen**
Überprüfen der Höhenlage der Rohdecke mittels Nivellierinstrument im Rasterabstand von ca. 3 m, Anfertigung eines schriftlichen Raumprotokolles mit Dokumentation der ggf. ermittelten Rohdeckendifferenzen und der Höhenlage der festgelegten Fußbodenkonstruktion mit Angabe der zur Ausführung kommenden Materialien.

Die Einmessung der beauftragten Leistungen ist Nebenleistung.

Abrechnung nach m2-Estrichfläche (neu)
Menge: 710,000 m2

**25.3.20 Untergrundreinigung**
Reinigen des Untergrundes von grober Verschmutzung, z. B. Gipsreste, Mörtelreste, Farbreste, Öl, soweit diese nicht durch den Auftragnehmer verursacht wurden, und fachgerechte Entsorgung des anfallenden Schutts, nach gesonderter Abstimmung mit der Objektüberwachung
Menge: 50,000 m2
Leistungsbereichkatalog: 036

**25.3.30 Abschalung**
Abschalung der nachfolgend beschriebenen Bodenkonstruktionen mit geeigneten glatten Brettern. Die Abschalung ist höhengenau und fluchtrecht nach Angabe der Bauleitung auszuführen. Schalmaterial und notwendige Befestigungsmittel sind in den Einheitspreis einzukalkulieren. Höhe der Schalung bis zu 100 mm.
Menge: 100,000 m

**25.3.40 Estrichschneidearbeiten, Schnitt bis 100 mm**
Estrichschnitte im Bestandsestrich für Anschlussarbeiten neuer Estrichaufbauten, inkl. Entsorgung des anfallenden Schutts

Folgende Leistungen sind im EP einzukalkulieren:

- Baustelleneinrichtung anteilig
- Sicherungsmaßnahmen
- Schutzmaßnahmen angrenzender Bauteile
- Schuttbeseitigung.

Schnitttiefe: bis 100 mm, in Abstimmung mit der Objektüberwachung
Zu entsorgendes Abbruchmaterial / Estrichbreite: bis 100 mm

Sämtliche Estrichschneidearbeiten sind bei der Objektüberwachung anzumelden und von ihr freizugeben.

Abrechnung nach lfdm-Schnitt zw. abzubrechenden und zu erhaltenden Bauteil
Menge: 10,000 m

#### Abschnitt 25.4 Abdichtung

**25.4.10 Abdichtung gegen Bodenfeuchte, Bodenflächen**
Abdichtung erdberührter Bodenplatten (gemäß DIN 18533-1 und DIN 18533-2), Wassereinwirkungsklasse: W1.1-E (Bodenfeuchte und nichtdrückendes Wasser bei Bodenplatten und erdberührten Wänden)
mit einer vollflächig selbstklebenden PET-ALU-PET Verbundfolie mit Polymerbitumenschichtung, systembodengeeignet, Baustoffklasse B2 (nach DIN 4102-1), Dicke 0,8 mm, sd-Wert größer gleich 1500 m, Stoßüberdeckung mind. 100 mm, einschl. Reinigung des Untergrundes und Voranstrich aus Bitumenlösung, nach den technischen Richtlinien des Herstellers.

Untergrund: Beton / WU-Beton

Raumnummer:
A0.01, A0.02, A0.03, A0.04, A0.05, , A0.05/1, A0.06, A0.07, A0.08, A0.09, A0.10, A0.11, A0.13, A.12, A0.81, A0.82, A0.83
Menge: 420,000 m2
Leistungsbereichkatalog: 018

**25.4.20 Abdichtung gegen Bodenfeuchte, Hochzug H bis 150 mm**
Abdichtung wie zuletzt in vollem Wortlaut beschrieben an aufgehenden Bauteilen bis 1 cm unter OK FFB hochführen, einschl. Reinigung des Untergrundes und Voranstrich aus Bitumenlösung, nach den technischen Richtlinien des Herstellers.

Hochzug: bis 150 mm
Menge: 340,000 m

**25.4.30 Zulage für Eckausbildungen**
Zulage zum o.g. Hochzug der Abdichtung für die Ausbildung von Innen- und Außenecken aller Art, nach Erfordernis.
Menge: 160,000 St

#### Abschnitt 25.5 Schüttung

**25.5.10 Zementgebundene Schüttung, D 10 bis 20 mm, bis 3 kN/m2**
Ausgleichen des Untergrundes bei Änderung der Konstruktionshöhe, durch zementgebundene Schüttung mit recyceltem Dämmstoff, fugenlos eingebaut und eben abgezogen, Einbautoleranz nach DIN 18202 für Unterböden, wasserbeständig, schnell abbindend (Belegereife ab 24 Std.), inkl. Reinigen des Untergrundes durch Abkehren und Schuttbeseitigung.

Untergrund (bauseits): StB.-Decke/-Bodenplatte
Verkehrslast: bis 5,0 kN/m²
Baustoffklasse: A2-s1 nach DIN EN 13501-1 (nicht brennbar)

Einbaudicken: i.d.R. 10 bis 20 mm

Raumnummer:
A0.01, A0.02, A0.03, A0.04, A0.05, , A0.05/1, A0.06, A0.07, A0.08, A0.09, A0.10, A0.11, A0.13, A.12, A0.81, A0.82, A0.83, E0-01, E0-02, E0-03, E0-04, E0-05, E0-07, E0-08, E0-09,
E1-01, E1-02, E1-03, E1-04, E1-05, E1-06, E1-07, E1-08, E1-09, E1-10, E1-11, E1-12, E1-13, E1-14, E1-15
Menge: 8,000 m3

#### Abschnitt 25.6 Mineralischer Estrich auf Dämmschicht

**25.6.10 PE-Randdämmstreifen, H bis 100 mm**
Randstreifen aus 10 mm folienkaschiertem Polyethylen-Schaum (PE), mit Überstand bis max. 2 cm über OK FFB, liefern und an aufgehende Bauteile befestigen.

Höhe Estrichaufbau: 80 bis 100 mm
Menge: 750,000 m

**25.6.20 Wärmedämmung, PIR 023 DEO-dh, D 40 mm, bis 3 kN/m2**
Wärmedämmung (WD, Typ DEO-dh) aus Polyisocyanurat-Hartschaum) (PIR) gemäß DIN EN 13165, beidseitig alukaschiert, Bemessungswert der Wärmeleitfähigkeit 0,023 W/mK, Baustoffklasse B2 normalentflammbar nach DIN 4102, Kantenausbildung umlaufend stumpf, liefern und dicht gestoßen (bei mehrlagiger Dämmung stoßversetzt und ohne Kreuzfugen) nach den technischen Vorschriften des Herstellers fachgerecht verlegen, inkl. aller Zu- und Passschnitte.

Dicke: 40 mm
Verkehrslast: bis 3,0 kN/m²

Raumnummer:
A0.01, A0.02, A0.03, A0.04, A0.05, , A0.05/1, A0.06, A0.07, A0.08, A0.09, A0.10, A0.11, A0.13, A.12, A0.81, A0.82, A0.83
Menge: 420,000 m2

**25.6.30 Mehrstärke Wärmedämmung, je 10 mm**
Mehrstärke der o.g. Wärmedämmung PIR 023 DEO-dh, für je 10 mm Mehrdicke.
Ansprüche können nur geltend gemacht werden, wenn vorab in Absprache mit der Objektüberwachung gem. Pos. 25.2.10 ein Höhennivellement erstellt und dokumentiert wurde.
Menge: 50,000 m2

**25.6.40 Trittschalldämmung, EPS 035 DES-sg, D 15 mm, bis 3 kN/m2**
Trittschalldämmung (TSD, Anwendungtyp DES-sg) aus expandiertem Polystyrol-Hartschaum (EPS) gemäß DIN EN 13163, Bemessungswert der Wärmeleitfähigkeit 0,035 W/mK, Baustoffklasse B1 schwerentflammbar nach DIN 4102, Kantenausbildung umlaufend stumpf, liefern und dicht gestoßen (bei mehrlagiger Dämmung stoßversetzt und ohne Kreuzfugen) nach den technischen Vorschriften des Herstellers fachgerecht verlegen, inkl. aller Zu- und Passschnitte.

Dicke: 15 mm
Zusammendrückbarkeit: max. 5 mm
Verkehrslast: bis 3,0 kN/m²
Menge: 710,000 m2

**25.6.50 PE-Folie, 1-lagig, D 0,20 mm**
Abdecken der Dämmung mit einer 2-lagigen PE-Folie je 0,2 mm dick o.glw., Stoßüberlappung mind. 20 cm, einschl. hochführen an anschließenden und höher gehenden Bauteilen bis über Estrichoberkante.
Menge: 710,000 m2

**25.6.60 Schwimmender Estrich, CT- C35-F5-S50, bis 3 kN/m2**
Zementestrich (CT) als schwimmender Estrich, ein- oder zweischichtig je nach Estrichstärke, ohne Gefälle,
Druckfestigkeit: C35 nach DIN EN 13 813,
Biegezugfestigkeitsklasse: F5 nach DIN EN 13 813,
Oberfläche gerieben zur Aufnahme des bauseitigen Oberbodens

Dicke: 50 mm
Verkehrslast: bis 3,0 kN/m²
Ebenheitstoleranz: nach DIN 18202, Tabelle 3, Zeile 3
Trennfugen: nach DIN 18560-4
Oberboden (bauseits): Fliesenbelag

Raumnummer:
A0.06, A0.07, A0.13, A0.08, A0.81, A0.82, A0.83
Menge: 185,000 m2
Leistungsbereichkatalog: 025

**25.6.70 Schwimmender Estrich, CT- C35-F5-S60, bis 3 kN/m2**
Zementestrich (CT) als schwimmender Estrich, ein- oder zweischichtig je nach Estrichstärke, ohne Gefälle,
Druckfestigkeit: C35 nach DIN EN 13 813,
Biegezugfestigkeitsklasse: F5 nach DIN EN 13 813,
Oberfläche gerieben zur Aufnahme des bauseitigen Oberbodens

Dicke: 60 mm
Verkehrslast: bis 3,0 kN/m²
Ebenheitstoleranz: nach DIN 18202, Tabelle 3, Zeile 3
Trennfugen: nach DIN 18560-4
Oberboden (bauseits): Kautschuk-/Linoleumbelag

Raumnummer:
A0.01, A0.02, A0.03, A0.04, A0.05, A0.05/1, A0.09, A0.10, A0.11, A.12
Menge: 240,000 m2
Leistungsbereichkatalog: 025

**25.6.80 Mehrstärke Zementestrich, je 5 mm**
Mehrstärke des o.g. Zementestrichs CT-C35-F5, für je 5 mm Mehrdicke.
Ansprüche können nur geltend gemacht werden, wenn vorab in Absprache mit der Objektüberwachung gem. Pos. 25.2.10 ein Höhennivellement erstellt und dokumentiert wurde.
Menge: 20,000 m2

**25.6.90 Zulage für Erstarrungsbeschleuniger, 3 Tage**
Zulage zu den o.g. Zementestrichen CT-C35-F5, für die Ausführung mit einem Erstarrungsbeschleuniger, Trockenzeit 3 Tage.

Estrichdicke: 50 bis 60 mm
Menge: 445,000 m2
Leistungsbereichkatalog: 025

**25.6.100 Zulage für Glasfaserbewehrung**
Zulage zu den o.g. Zementestrichen CT-C35-F5, für die Ausführung mit einer Faserbewehrung aus alkalibeständigen Glasfasern als  Zement-Estrich-Armierung für den Innenbereich.

Einbauort: alle Räume und Flächen mit einem Plattenbelag
Menge: 205,000 m2
Leistungsbereichkatalog: 025

**25.6.110 Schwimmender Schnellestrich, CT- C40-F6-S40, bis 2 kN/m2**
Zement-Schnellestrich (CT) als schwimmender Estrich, ein- oder zweischichtig je nach Estrichstärke, ohne Gefälle,
schnellhärtend, schwindarm, verformungsfrei,
Druckfestigkeit: C40 nach DIN EN 13 813,
Biegezugfestigkeitsklasse: F6 nach DIN EN 13 813,
Oberfläche gerieben zur Aufnahme des bauseitigen Oberbodens

Dicke: 40 mm
Verkehrslast: bis 2,0 kN/m²
Ebenheitstoleranz: nach DIN 18202, Tabelle 3, Zeile 3
Dauer Erhärtung Trocknung: 24 h
Oberboden (bauseits): Fliesenbelag

Raumnummer:
E1-08
Hinweis:
Estrich als Estrichstreifen zwischen Bestandsestrich und u.g. Holbodensystem entlang der Fassaden, 450 bis 500 mm breit.

Planung: SCH Fassade, Fassadenschnitt Situation 1+4

In die Estrichstreifen wird bauseits ein Installationskanal (z.B. OBO OKA) eingebaut. Die Fläche des Installationskanals ist in der Positionsmenge übermessen.
Menge: 22,000 m2
Leistungsbereichkatalog: 025

**25.6.120 Schwimmender Schnellestrich, CT- C40-F6-S45, bis 2 kN/m2**
‑Zement-Schnellestrich (CT) als schwimmender Estrich, ein- oder zweischichtig je nach Estrichstärke, ohne Gefälle,
schnellhärtend, schwindarm, verformungsfrei,
Druckfestigkeit: C40 nach DIN EN 13 813,
Biegezugfestigkeitsklasse: F6 nach DIN EN 13 813,
Oberfläche gerieben zur Aufnahme des bauseitigen Oberbodens

Dicke: 45 mm
Verkehrslast: bis 2,0 kN/m²
Ebenheitstoleranz: nach DIN 18202, Tabelle 3, Zeile 3
Trennfugen: nach DIN 18560-4
Oberboden (bauseits): Teppichbelag

Raumnummer:
E0-01, E0-02, E0-03, E0-04, E0-05, E0-07,m E0-08, E0-09,
E1-01, E1-02, E1-03, E1-04, E1-05, E1-06, E1-07, E1-09, E1-10, E1-11, E1-12, E1-13, E1-14, E1-15

Hinweis:
Estrich als Estrichstreifen zwischen Bestandsestrich und u.g. Holbodensystem entlang der Fassaden, 450 bis 500 mm breit.

Planung: SCH Fassade, Fassadenschnitt Situation 1+4

In die Estrichstreifen wird bauseits ein Installationskanal (z.B. OBO OKA) eingebaut. Die Fläche des Installationskanals ist in der Positionsmenge übermessen.
Menge: 255,000 m2
Leistungsbereichkatalog: 025

**25.6.130 Schwimmender Schnellestrich, CT- C40-F6-S50, bis 3 kN/m2**
Zement-Schnellestrich (CT) als schwimmender Estrich, ein- oder zweischichtig je nach Estrichstärke, ohne Gefälle,
schnellhärtend, schwindarm, verformungsfrei,
Druckfestigkeit: C40 nach DIN EN 13 813,
Biegezugfestigkeitsklasse: F6 nach DIN EN 13 813,
Oberfläche gerieben zur Aufnahme des bauseitigen Oberbodens

Dicke: 50 mm
Verkehrslast: bis 3,0 kN/m²
Ebenheitstoleranz: nach DIN 18202, Tabelle 3, Zeile 3
Trennfugen: nach DIN 18560-4
Oberboden (bauseits): Parkettbelag

Raumnummer:
E0-06
Hinweis:
Estrich als Estrichstreifen zwischen Bestandsestrich und u.g. Holbodensystem entlang der Fassaden, 450 bis 500 mm breit.

Planung: SCH Fassade, Fassadenschnitt Situation 1+4

In die Estrichstreifen wird bauseits ein Installationskanal (z.B. OBO OKA) eingebaut. Die Fläche des Installationskanals ist in der Positionsmenge übermessen.
Menge: 12,000 m2
Leistungsbereichkatalog: 025

**25.6.140 Mehrstärke Zement-Schnellestrich, je 5 mm**
Mehrstärke des o.g. Zement-Schnellestrichs CT-C40-F6, für je 5 mm Mehrdicke.
Ansprüche können nur geltend gemacht werden, wenn vorab in Absprache mit der Objektüberwachung gem. Pos. 25.2.10 ein Höhennivellement erstellt und dokumentiert wurde.
Menge: 10,000 m2

**25.6.150 Zulage für das Anarbeiten an Bestandsestrich**
Zulage zu den o.g. Zement-Schnellestrich CT-C40-F6, für das  Anarbeiten an den Bestandsestrich, höhengleich, inkl. Verharzen der Estrich-Anschlussflächen, nach den technischen Vorschriften des Herstellers.

Leistung inkl. Reinigung und Entsorgung von Schmutz und losen Bestandteilen an den Schnittkanten des Bestandsestrichs.
Menge: 130,000 m
DIN276-1_08: 352
Leistungsbereichkatalog: 025

**25.6.160 Zulage für das Anarbeiten an ELT-Kanal**
Zulage zu den o.g. Zement-Schnellestrich CT-C40-F6, für das  Anarbeiten an baus. ELT-Kanal (z.B. OBO OKA o.ä.) innerhalb der Estrichstreifen, höhengleich, nach den technischen Vorschriften des Herstellers.

Planung: SCH Fassade, Fassadenschnitt Situation 1+4
Menge: 155,000 m
DIN276-1_08: 352
Leistungsbereichkatalog: 025

**25.6.170 Estrichfugenprofil**
Fugenprofil für die o.g. Estrichaufbauten, Dicke 10 mm, inkl. aller Zu- und Passschnitte, bündig mit der Oberfläche des Estrichs, liefern und fachgerecht, gem. Herstellerangaben, montieren.

Estrichstärke: bis 60 mm
Menge: 12,000 m
DIN276-1_08: 352
Leistungsbereichkatalog: 025

**25.6.180 Temporäre Abdeckung, PE-Folie**
Temporäre Abdeckung der frischen Estrichflächen, mit geeigneter PE-Folie, bei ungünstigen raumklimatischen Bedingungen, gegen vorzeitiges und unkontrolliertes Austrocknen, gem. VOB-C, DIN 18353, Titel 4.2.2, inkl. deren Wiederentfernung und Entsorgung, in Abstimmung mit der Objektüberwachung.
Menge: 710,000 m2
Leistungsbereichkatalog: 025

#### Abschnitt 25.7 Hohlbodensystem

**25.7.10 Trockenhohlboden, H 150-155 mm, B 450-500 mm, LK 5**
Liefern und montieren eines Trockenhohlbodensystems nach den technischen Vorschriften des Herstellers, als TGA-Kanal entlang der Fassade.

Planung: SCH Fassade, Fassadenschnitt Situation 1+4

Untergrund (bauseits): StB.-Deckenplatte
Gesamthöhe ELT-Kanal: 150 bis 155 mm
Gesamtbreit ELT-Kanal: 450 bis 550 mm
Lastklasse 5
Nutzlast: 5 kN
Feuerwiderstandsklasse: F30
Einbauort: OG, Büroräume, entlang Fassade
Ein "Klappern" oder "Wackeln" der Konstruktion muss ausgeschlossen sein.

Unterkonstruktion
bestehend aus stufenlos höhenverstellbaren, verzinkten Stahlstützen mit Fußplatten auf Rohboden mit einem lösemittelfreien 1-K-Hybrid-Klebstoff verklebt, mit Stützensicherung (Stützengewinde verklebt, lösungsmittelfrei), mit Auflagerpads oder Dämmplättchen als Stützenauflager zur Aufnahme der Trägerplatten

Stützenhöhe: 120 bis 125 mm

Trägerplatten
aus hochverdichteten Gipsfaserplatten, Elementverbindung im Kantenbereich verzahnt, mittels lösungsmittelfreien EC1 plus Montageklebstoff miteinander verklebt, inkl. Plattenschnitte bzw. Passplatten an geraden, lotrechten Wänden und freien Enden.

Schnittkanten sind zu behandeln bzw. zu versiegeln nach den technischen Vorschriften des Herstellers.

Oberboden (bauseits): Teppichbelag
Plattendicke: 30 mm
Plattenabmessung: 600 x 600 mm
Menge: 39,000 m2
DIN276-1_08: 352
Leistungsbereichkatalog: 025

**25.7.20 Wandanschluss**
Anarbeiten an Wände mit mineralischem Randdämmstreifen, nach den technischen Vorschriften des Herstellers.
Menge: 125,000 m
DIN276-1_08: 352
Leistungsbereichkatalog: 025

**25.7.30 Stützenanschluss, rund, Dm. bis 200 mm**
Herstellen eines umlaufender Anschlusses an StB.-Rundstützen, mit mineralischem Randdämmstreifen o.ä., gem. Herstellerangaben

Stützendurchmesser: 150 bis 200 mm
Ausführungsort: OG, E1-15

Schnittkanten sind zu behandeln bzw. zu versiegeln nach den technischen Vorschriften des Herstellers.
Menge: 3,000 St
DIN276-1_08: 352
Leistungsbereichkatalog: 025

**25.7.40 Stützenanschluss, rechteckig, 2-seitig**
Herstellen eines 2-seitiger Anschlusses an StB.-Rechteckstützen, mit mineralischem Randdämmstreifen o.ä., gem. Herstellerangaben

Anschlussseiten: bis 250 x 250 mm

Schnittkanten sind zu behandeln bzw. zu versiegeln nach den technischen Vorschriften des Herstellers.
Menge: 12,000 St
DIN276-1_08: 352
Leistungsbereichkatalog: 025

**25.7.50 Stützenanschluss, rechteckig, 3-seitig**
Herstellen eines 3-seitiger Anschlusses an StB.-Rechteckstützen, mit mineralischem Randdämmstreifen o.ä., gem. Herstellerangaben

Anschlussseiten: bis 250 x 300 mm

Schnittkanten sind zu behandeln bzw. zu versiegeln nach den technischen Vorschriften des Herstellers.
Menge: 11,000 St
DIN276-1_08: 352
Leistungsbereichkatalog: 025

**25.7.60 Frontblende, H 150-155 mm**
Liefern und montieren einer Frontblende im System der o.g. Trägerplatten, als senkrechter Abschluss des Trockenhohlboden, Übergang waagrechte zu senkrechte Trägerplatten scharfkantig, inkl. sämtlichem Zubehör sowie Verbindungs- und Befestigungsmittel (Unterkonstruktion, Abspannungen, Schrauben, Dübel etc.) gem. Herstellerangaben.

Gesamthöhe Frontblende: 150 bis 155 mm
Menge: 130,000 m
DIN276-1_08: 352
Leistungsbereichkatalog: 025

**25.7.70 Zulage für Bodentank mit Abdeckung, bis 250 x 300 mm**
Zulage zum o.g. Trockenhohlboden, für die Ausführung von Bodentanks als Revisionsöffnungen mit Zugdoseneinsatz aus Kunststoff (z.B. Polyamid) in Grau oder Schwarz-Farbton nach Bemusterung, zum Blindverschluss einer rechteckigen Montageöffnung, mit Teppichschutzrahmen, geeignet für Unterflurdose 250/350, nach den technischen Vorschriften des Herstellers, liefern und montieren, inkl. Herstellung der erforderlichen Aussparung im Hohlboden sowie aller Verbindungs- und Befestigungsmittel und sonstigem Zubehör gem. Herstellerangaben..

Abmessung: 200 x 250 bis 250 x 300 mm
Einbautiefe: 60 bis 70 mm
Vertikallast: bis 2 kN
Menge: 50,000 St
Leistungsbereichkatalog: 025

#### Abschnitt 25.8 Heiz- und Trocknungsgeräte

**25.8.10 Elektroheizer, 3 kW**
Elektroheizer mit Verlängerungskabel bis zu 50 lfm, nach Angabe der Bauleitung aufstellen und wieder entfernen.

Gebläsestufen: 1
Luftmenge: ca. 250 m³/h
Heizleistung: ca. 3 kW
Mobilität: tragbar
Menge: 1,000 St

**25.8.20 Elektroheizer, Betriebskosten**
Bauaustrocknungsgerät vorhalten, betreiben, bedienen und warten und bei Erfordernis umsetzen.
Die Leerung des anfallenden Kondensats ist im Angebotspreis enthalten.
Abrechnung pro Betriebsstunde.
Menge: 50,000 h

**25.8.30 Elektroheizer, 12 kW**
Elektroheizer mit Verlängerungskabel bis zu 50 lfm, nach Angabe der Bauleitung aufstellen und wieder entfernen.

Gebläsestufen: 3
Luftmenge: ca. 600 m³/h
Heizleistung: ca. 12 kW
Mobilität: fahrbar
Menge: 1,000 St

**25.8.40 Elektroheizer, Betriebskosten**
Bauaustrocknungsgerät vorhalten, betreiben, bedienen und warten und bei Erfordernis umsetzen.
Die Leerung des anfallenden Kondensats ist im Angebotspreis enthalten.
Abrechnung pro Betriebsstunde.
Menge: 50,000 h

**25.8.50 Bauaustrocknung mit Kondensatgerät, 250 m3/h**
Bauaustrocknung mit elektrischem Kondensatgerät mit Wasserauffangbehälter, nach Angabe der Bauleitung aufstellen und wieder entfernen, inkl. Leerung nach Erfordernis.

Mittlere Leistung: ca. 20 - 30 l / 24 h
Maximale Leistung:  bis 50 l / 24 h
Luftmenge: ca. 250 m3/h
Leistung: ca.0,75 kW
Menge: 1,000 St

**25.8.60 Bauaustrocknungsgerät, Betriebskosten**
Bauaustrocknungsgerät vorhalten, betreiben, bedienen und warten und bei Erfordernis umsetzen.
Die Leerung des anfallenden Kondensats ist im Angebotspreis enthalten.
Abrechnung pro Betriebsstunde.
Menge: 100,000 h

#### Abschnitt 25.9 Stundenlohnarbeiten

*Hinweis*
Die Verrechnungssätze für die nachstehenden Lohn- und Berufsgruppen sind unaufgegliedert anzubieten.

In Ihnen sind enthalten:
- Lohn- und Gehaltskosten
- Lohn- und Gehaltsnebenkosten
- Sozialkosten einschließlich Sozialkassenbeitrag
- Gemeinkostenanteile
- Gewinn

Zuschläge zu den Verrechnungssätzen für vom AG angeordnete oder zu vertretende Nacht-, Sonntags-, Feiertags- und Mehrarbeit (Überstunden) sind gesondert nachzuweisen; sie werden in Höhe der tariflichen Vereinbarungen vergütet.

Für Nacht-, Sonntags- und Feiertagsarbeiten wird als Zuschlag nur der Beitrag zur gesetzlichen Unfallversicherung vergütet. Für Mehrarbeit werden zusätzlich die Sozialkosten vergütet.

Beschäftigt der Bieter bei einer der nachstehenden Lohn-/ Berufsgruppen keine Arbeitskräfte, hat er dies anzugeben und stattdessen den Einsatz möglichst gleichwertiger Arbeitskräfte anzubieten.

**25.9.10 Vorarbeiter**
Menge: 5,000 h

**25.9.20 Facharbeiter**
Menge: 20,000 h

**25.9.30 Helfer**
Menge: 20,000 h
